# WEIMAR_Nietzsche Archiv
Angebotsaufforderung (GAEB DA 2000 1.2, DA83)
Projekt: 0474
Währung: EUR
Ausführungsbeginn: 13.07.2026
Ausführungsende: 23.10.2026
Erstellt mit: ORCA AVA Professional Edition 14.00.000.26, GAEB Toolbox V2.0 G90 R20060329, 17.03.2026

## 05 Fassade Putz/Anstrich

### Titel 00 Vorbemerkungen

*Hinweis: Baubeschreibung*
Baubeschreibung

Die hier ausgeschriebenen Leistungen betreffen die
Fassadenputz/Anstricharbeiten am Nitzsche Archiv,
Humboldtstr. 36
in 99423 Weimar

Der Bestandsputz ist überwiegend in einem guten Zustand
und wird lediglich gereinigt, ausgebessert und erhält
einen neuen Anstrich.
Die Ausführung erfolgt im Außenbereich.
Ein Fassadengerüst wird bauseits gestellt

Standort, Baugrundstück
Es ist  beabsichtigt das Nietzsche Archiv in der
Humboldtstraße 36 in 99423 Weimar
denkmalgerecht zu sanieren.
Das Baugrundstück liegt am Rand der historischen
Innenstadt von Weimar. Die öffentliche Erschließung
erfolgt über die Humboldtstraße.

Zufahrt
Die Haupterschließung des Grundstücks erfolgt von Osten
über die Humboldstraße, das Grundstück ist durch eine
Toranlage vom Straßenraum getrennt  (Durchfahrung ist
mgl. aber von jedem Bieter selbst zu prüfen).
Dem Gebäude ist am Haupteingang ein ein kleiner Platz
vorgelagert, dieser ist für die Baustelleneinrichtung
zu nutzen.
Der Belag des Vorplatzes ist mit einer gebundenen Decke
belegt und nicht gepflastert. Die zustörungsfreie
Befahrbarkeit ist selbst zu gewährleisten, ggf. sind
die Aufstellbereiche für Autokrane oder LKW
eigenständig zu schützen.

Das Haus selbst wird, wenn notwendig,  nur über das
Gerüst/Treppenturm in Verbindung mit der Terrasse im
2.OG(DG) betreten.

Nach Norden und Westen hin ist das Gebäude umgeben von
einer denkmalgeschützten Gartenanlage die nicht
betreten werden darf bzw. die für sämtliche
Baustellentätigkeiten gesperrt ist.
Im Süden verläuft eine Ebene Hoffläche mit gebundener
Wegedecke die nicht befahren werden darf.
Die Bestückung erfolgt ausschließlich über das Gerüst
und den Treppenturm auf dem Vorplatz (Ostseite) das
Gebäude ist für die Arbeiten nicht über den
Haupteingang zugängig. Dies ist in die EP
einzukalkulieren.

Objektbesichtigung vor Angebotsabgabe:
Der AG empfielt dem Bieter, vor Angebotsabgabe eine
Vorortbegehung vorzunehmen und sich über alle
kostenbeeinflussenden Gegebenheiten der Baustelle,
insbesondere über die Art und den Zustand der zu
erbringenden Abbruch- , Entsorgungsarbeiten genau und
umfassend zu informieren; dies gilt ebenso für
Lagerplätze und Zufahrtsmöglichkeiten. Zusätzliche
Forderungen des Bieters, die sich aus der Unterlassung
dieser Empfehlung ergeben, werden ausgeschlossen.

Ansprechpartner für Besichtigungen:
B19 ARCHITEKTEN BDA
Herr Rößling o. Herr Priebst
Weststr. 8
99425 Weimar
Tel.: (03643) 7773801
Mail: info@b19-architekten.com

Planungsunterlagen
ANLAGEN zum Leistungsverzeichnis
Planzeichnungen B19 Architekten BDA

-Statik Pos. 01.01
0474_Fotodokumentation
0474_BAUSTELLENEINRICHTUNGSPLAN_05_40
0474_Abbruchplan DA_04_46.pdf
0474_Abbruchplan DA_04_45.pdf
0474_ANSICHT NW_04_64.pdf
0474_ANSICHT NO_04_61.pdf
0474_ANSICHT SO_04_62.pdf
0474_ANSICHT SW_04_63.pdf
0474_DACHAUFSICHT_05_76.pdf
0474_DETAILS 01 SATTELDACHGAUBE V.BLECHD_B19_05_107.pdf
0474_DETAILS 02 TONNENDACHGAUBE FENSTER_B19_05_101.pdf
0474_DETAILS 03 TONNENDACHGAUBE TÜR_B19_05_102.pdf
0474_DETAILS 04 GAUBENOHR V1_B19_05_103.pdf
0474_DETAILS 06 TRAUFE_V BLECHD_B19_05_106.pdf
0474_GRUNDRISS DG_1.BA_05_74.pdf
0474_GRUNDRISS DG_2.BA_05_75.pdf
0474_SCHNITT AA _03_B19_05_77.pdf
0474_SCHNITT CC _03_B19_00_79.pdf

### Titel 01 Baustelleneinrichtung

**01.1 Einrichten der Baustelle**
Einrichten der Baustelle für sämtliche in der Leistungsbeschreibung aufgeführten Leistungen.

Ausführung für die gesamte Bauzeit der ausgeschriebenen Leistungen. Die auf der Baustelle bei den Arbeiten anfallenden Abfälle und Reststoffe werden Eigentum des AN und sind zu entsorgen. Desweiteren sind folgende Leistungen in den Pauschalpreis einzurechnen:
- Herrichten der erforderlichen Lager- und Arbeitsplätze
- notwendige Geräte ( Krane, Aufzüge, Schuttrutschen),Werkzeuge, Hilfsmittel, incl. deren Vorhaltung
- es sind die Forderungen des Amtes für öffentliche Ordnung, der Bauberufsgenossenschaft und sonst mitwirkenden Behörden, Amtsstellen und Körperschaften zu erfüllen
- Beschädigungen im Zuge der Baustellenarbeiten gehen zu Lasten des Auftragnehmers
Menge: 1,000 psch

**01.2 Schutz mit Seekieferplatten**
Zum Verschluss von Öffnungen im Mauerwerk und zum Einhausen von Bereichen an den Wänden mit
Seekieferplatten. Die Platten sind miteinander so
zu befestigen, dass keine Schäden verursacht werden. Diese Maßnahme ist über die Dauer der gesamten Arbeiten vorzuhalten. Der Abbau und die entgültige Entsorgung erfolgen nach Abschluss der Gesamtmaßnahme und sind in die Einheitspreise einzurechnen. Die Festlegung der zu schützenden Bauteile ist vor Beginn der Arbeiten mit der Bauleitung zu treffen.

Mehraufwendungen, welche sich aus der Kleinteiligkeit und den besonderen Zuschnitten der einzelnen Fläche ergeben, werden nicht gesondert vergütet.
Menge: 20,000 m²

### Titel 02 Vorbereitung alle Bereiche

**02.1 Rückbau Rankhilfen**
Rückbau und Entsorgung von Rankhilfen einschl. Verankerungen und Befestigung in Putz und Klinkerflächen

Größe: Breite bis ca. 5cm, Höhe bis ca. 5cm
Material: Holzleisten
Einzellänge ca. 3,5m
inkl. darauf befestigter Schrauben, Ösen etc.

Ausbauort: Fassadenflächen
Menge: 120,000 m

**02.2 Heißwasserhochruckreinigung der Putz-Klinker- und Natursteinflächen**
Entfernung aufliegender Stäube und Materialien (bspw. lose Farbanstriche) von den Putzoberflächen mittels Heißwasserstahl-Hochdruckreiniger.

Das Abdichten von Oberflächen, Klüften, Spalten und Rissen, durch welche Wasser in das Mauerwerksinnere eintreten könnte, ist in die Einheitspreise
 einzurechnen. Schäden, die durch eindringendes Wasser entstehen, gehen zu Lasten des Ausführenden.
Menge: 600,000 m²

### Titel 03 Natursteinarbeiten

#### Untertitel 03.1 Vorbereitung

**03.1.1 Schutz angrenzender Flächen**
Schutz von Bauteilen, wie: Fenstern, Türen,
Dachflächen, Regenrohren, u.a. durch Abkleben mit
starker Folie, einschließlich dichtem Abkleben der
Stöße mit Klebeband.
Diese Maßnahme ist über die Dauer der gesamten Arbeiten
vorzuhalten. Der Abbau und die Entsorgung erfolgen nach
Abschluss der durchzuführenden Maßnahmen. Durch das
Abkleben muss gewährleistet werden, dass weder
Strahlgut noch Staub über defekte Anschlüsse in das
Innere des Gebäudes eindringen können. Aus
unsachgemäßem Vorgehen resultierende Beschädigungen der
zu schützenden Bereiche gehen zu Lasten des
Auftragnehmers. Die Festlegung der zu schützenden
Bauteile ist vor Beginn der Arbeiten mit der Bauleitung
zu treffen.

Mehraufwendungen, welche sich aus der Kleinteiligkeit
der Fläche ergeben, werden nicht gesondert vergütet.
Menge: 50,000 m²

**03.1.2 Ausbau von Fremdkörpern**
Entfernen von Fremdkörpern, wie: Metallteilen,
Befestigungsschellen, Holzdübeln, Gerüstdübelkappen,
Elektroinstallationsdosen (auch mit mehreren
Fixpunkten) nach Angabe und deren fachgerechte
Entsorgung.
Die Festlegung der hierbei zu entfernenden Elemente ist
vor Beginn der Ausbauarbeiten mit der Bauleitung zu
treffen.
Der sich anschließende Ausbau hat so zu erfolgen, dass
der umgebende Werksteinbestand nicht geschädigt wird.
Das Entfernen von Fremdkörpern mit mehreren
einbindenden Fixpunkten wird nicht gesondert vergütet.
Menge: 50,000 Stk

**03.1.3 Reinigung Partikelstrahlverfahren Natursteinflächen**
Substanzschonende Abnahme der bestehenden Fassungen auf dem Naturstein sowie den Putzflächen durch Niederdruck Rotations, FM- Trockenstrahl - Verfahren oder Feuchtstrahlen. Zur Verwendung kommen geeignete Strahlmittel nach DIN 8200/88201 zur Erzielung eines sauberen porenoffenen Gefüges sowie der Abnahme der bestehenden Fassungen.
Kompressor superschallgedämmt mit den notwendigen geräteabhängigen Leistungsparametern (Luftdruck, Födermenge etc.) incl. der erforderlichen Absaugung (Luftreinigungsleistung 900,00 m3/h incl. HEPA-Filter Klasse H13 und wenn erforderlich Staubabscheider mit Vorfilter B 12).

Zusätzliches Abplanen und Parzellierung im Gerüst zur Vermeidung einer Staubentwicklung im Gerüstbereich außerhalb der Parzellierung.

Die Reinigung ist mit jeweils an den Untergrund angepassten Druck, falls erforderlich in mehreren Arbeitsgängen, bis zum Erreichen eines tragfähigen Untergrundes für die Vor- und Deckverfugung durchzuführen. Die Flächen lassen sich unterschiedlich gut reinigen. Bei Bedarf sind diese mehrfach in unterschiedlichen Reinigungswinkeln zu überarbeiten.
Miteinzurechnen ist eine mechanische Bearbei1tung von festsitzenden Moosen und Flechten. Die Reinigung im Anschluss der historischen Fug- und Putzflächen hat besonders vorsichtig zu erfolgen.

Einzurechnen ist hier die temporäre Abdeckung während des Reinigungsvorganges.

Abblasen der Flächen mit ölfreier Druckluft.
Entfernen des Substrats von den gereinigten Oberflächen, dem Mauerwerk, dem Gerüst, Dachrinnen etc., Aufnehmen und ordnungsgemäßes Entsorgen incl. aller Transporte.

Reinigungsuntergrund: Gefasster Natur- und Kunststein sowie unterschiedliche Steinergänzungsmassen glatter sowie stark profiliert mit Innen- und Außengehrungen, Verschneidungen und Überlagerungen, ornamentale Bereiche.

Die angenzenden nicht zu reigenden Flächen sind mit geeigneten Mitteln zu schützen. Siehe hierzu auch Schutzmaßnahmen.

Alle Flächen mit bis zu drei Fassungsschichten jeweils incl. der jeweiligen Grund- und Zwischenanstriche sowie drei lokale Ausbesserungen.

Alle Natursteinoberflächen in gerader, profilierter,  gekrümter bis kreisrunder Form z.Bsp. Natursteingewände/ Natursteinrippen/ der Ecklisenen / der Gesimse /  Leibungen und Stürze von Öffnungen / Aussparungen und Nischen.
Menge: 100,000 m²

#### Untertitel 03.2 Natursteinrestaurierung

**03.2.1 Fugenausräumarbeiten: Einzellänge bis 30 cm**
Fugenausräumarbeiten:
Bei der noch vorhandenen Verfugung (unterschiedliche Materialien, wie Kalk- und partiell Zementmörtel vorhanden) ist darauf zu achten, dass nur loser, rissiger und instabiler Fugenmörtel bis auf eine Tiefe, die, soweit technisch möglich, mindestens der doppelten Fugenbreite entspricht, ausgeräumt wird.
Intakter Fugenmörtel wird belassen.

Die Entfernung von losen oder abgelösten Fugenmörteln ist vor der Hauptreinigung vorzunehmen, um auch die freigelegten Fugenflanken in die Hauptreinigung miteinzubeziehen.

Das Ausräumen schadhafter Fugen an den Architekturelementen (Tür- und Fenstergewände, Eckquader, usw.) muss generell von Hand oder mit geeigneten Geräten und unter absoluter Beibehaltung und Schonung der Steinkanten und der noch erhaltenen Verfugung erfolgen - keine Verwendung von  Winkelschneider oder ähnlichen Geräten!

Mürben, losen, rissigen und/oder zementhaltigen Fugenmörtel unter Zuhilfenahme von geeigneten Geräten wie z.B. oszillierender Fugenschneider, Fingerfräsen oder spez. Druckluftmeißel oder Druckluftpistolen oder dergl., bis auf einen festen, bzw. tragfähigen und flankensauberen Steingrund sauber ausräumen.

Fugenbereich unter Zuhilfenahme einer Druckluftpistole gründlichst säubern, bzw. ausblasen und, soweit technisch möglich,.mit einem hochleistungsstarken Industriestaubsauger mittels Düsenaufsatz, aussaugen.
Instabile oder partiell absturzgefährdete Steinbereiche sind durch Auskeilen und Abstützen zu sichern.
Einschl. fachgerechter Entsorgung des anfallenden Schutts.

Fugenbreite: ca. 2 - 25 mm
Fugentiefe: doppelte Fugenbreite, min. 20 mm,.bis ca. 60 mm

Ausführung in Teillängen, zum Teil L-förmig (z. B..an Gewänden),
Einzellänge bis 30 cm
Menge: 20,000 Stk

**03.2.2 Fugenausräumarbeiten, Einzellänge bis 60 cm**
Fugenausräumarbeiten, wie in Pos. zuvor, jedoch: Einzellänge bis 60 cm
Menge: 10,000 Stk

**03.2.3 Fugenausräumarbeiten, Einzellänge bis 100 cm**
Fugenausräumarbeiten, wie in Pos. zuvor, jedoch: Einzellänge bis 100 cm
Menge: 5,000 Stk

**03.2.4 Fugenausräumarbeiten, Einzellänge bis >100 cm**
Fugenausräumarbeiten, wie in Pos. zuvor, jedoch: Einzellänge >100 cm
Menge: 2,000 m

**03.2.5 Zulage Fugenausräumarbeiten Einzellänge bis 30 cm für Fugentiefe ca. 60 - 15**
Zulage zu Position zuvor, Fugenausräumarbeiten,
Einzellänge bis 30 cm,
für eine Fucientiefe von ca. 60 - 150 mm.
Menge: 5,000 Stk

**03.2.6 Zulage Fugenausräumarbeiten, Einzellänge bis 60 cm für Fugentiefe ca. 60 - 15**
Zulage zu Position zuvor, Fugenausräumarbeiten,
Einzellänge bis 60 cm,
für eine Fugentiefe von ca. 60 - 150 mm.
Menge: 2,000 Stk

**03.2.7 Zulage Fugenausräumarbeiten, Einzellänge bis 100 cm für Fugentiefe ca. 60 - 15**
Zulage zu Position zuvor, Fugenausräumarbeiten,
Einzellänge bis 100 cm,
für eine Fugentiefe von ca. 60 - 150 mm.
Menge: 1,000 Stk

**03.2.8 Zulage Fugenausräumarbeiten, Einzellänge bis >100 cm für Fugentiefe ca. 60 - 15**
Zulage zu Position zuvor, Fugenausräumarbeiten,
Einzellänge >100 cm,
für eine Fugentiefe von ca. 60 - 150 mm.
Menge: 1,000 m

**03.2.56 Verfugung, Einzellänge bis 30 cm**
Nach- und Neuverfugung der Naturstein-Bauteile,
Alle zur Anwendung kommenden Mörtel sind sorgfältig in Härte und Dichte auf das vorhandene Steinmaterial abzustimmen und dürfen auf deren Eigenschaften keinen negativen Einfluß nehmen.

Das Porenvolumen der neuen Mörtel ist so abzustimmen, dass keine Sprengwirkungen hinter der äußeren Schale durch Ausfall von Tauwasser während der Frostperioden oder durch Ansammlung von Salzkristallen während der Verdunstungsphase entstehen.
Die Fugenmörtel sind entsprechend der gereinigten angrenzenden Steinoberfläche farblich abzustimmen Ausführungsbeschreibung zu den Neuverfugungsarbeiten:

-Vornässen der zu verfugenden Bereiche unter Zuhilfenahme
von Handsprüflaschen. Beim Vornässen ist darauf zu achten, dass kein Wasserfilm auf den Untergründen zurückbleibt (Gefahr des Adhäsions- und Kohäsionsverlustes)
-Einbringen des geeigneten Werktrockenmörtels, kraftschlüssig und hohlraumfrei mit geeigneten Werkzeugen (Lanzette, Fugeisen, Holzspatel, usw.),
-Mörteloberfläche und Duktus entsprechend den fachlichen Vorgaben, bzw. der Befundsituation (differenzierte Berarbeitung aufgrund der verschiedenen Verwitterungsformen der einzelnen Bereiche erforderlich).

Material: Trasskalkmörtel Hinweis:
In Teilbereichen wird es arbeitstechnisch erforderlich, ein- bis zweilagig vorzufugen. In diesem Fall sind die mehrlagig einzubringenden Fugmörtelschichten bis ca. 2 bis 4 cm zurückliegend hinter den Werksteinflächen einzubringen, um für die nachfolgende Sichtfuge eine bessere Haftung zu erhalten.

-Mit dem Fugenmörtel sind auch kleinere Fehlstellen (bis zu 10 cm Größe), insbesondere wasserführende Risse,
Fehl- und Ausbruchsteilen zu schliessen,
-Entfernen der Sinterhaut nach dem Austrocknen der einzelnen Mörtellagen mittels grober Wurzellbürste,
-Feuchthalten der Verfugmörtel durch vorsichtiges Annebeln mit einer geeigneten Sprühflasche
(kein direkter Wasserstrahl, da sonst die Gefahr des Bindemittelverlustes besteht),
-Zusätzlicher Schutz vor Sonnenbestrahlung oder Schlagregen durch Ab- bzw. Vorhängen mit Rupfen oder Sackleinen

Vor dem Beginn der Verfugungsarbeiten sind Musterflächen an den verschiedenen Bereichen der Architekturelemente anzulegen und den fachlich Beteiligten vorzustellen. Erst nach der Abnahme der v.g. Musterflächen durch die fachlich Beteiligten darf mit den Verfugungsarbeiten begonnen werden.

Ausführung in Teillängen. Fugenbreite: ca. 2 - 25 mm

Fugentiefe: doppelte Fugenbreite, min. 20 mm, bis ca. 60 mm

Ausführung in Teillängen, zum Teil L-förmig (z. B. an Gewänden),

Einzellänge bis 30 cm
Menge: 20,000 Stk

**03.2.57 Verfugung, Einzellänge bis 60 cm**
Nach- und Neuverfugung der Naturstein-Bauteile,
wie in Pos. zuvor, jedoch:
hier: Einzellänge bis 60 cm
Menge: 10,000 Stk

**03.2.58 Verfugung, Einzellänge bis 100 cm**
Nach- und Neuverfugung der Naturstein-Bauteile,
wie in Pos. zuvor, jedoch:
hier: Einzellänge bis 100 cm
Menge: 5,000 Stk

**03.2.59 Verfugung, Einzellänge > 100 cm**
Nach- und Neuverfugung der Naturstein-Bauteile,
wie in Pos. zuvor, jedoch:
hier: Einzellänge >100 cm
Menge: 2,000 m

**03.2.60 Zulage Verfugung, Einzellänge bis 30 cm Fugentiefe von ca. 60 - 150 mm.**
Zulage Nach- und Neuverfugung der Naturstein-Bauteile,
wie in Pos. zuvor, jedoch:
Einzellänge bis 30 cm für eine Fugentiefe von ca. 60 - 150 mm.
Menge: 4,000 Stk

**03.2.61 Verfugung, Einzellänge bis 60 cm Fugentiefe von ca. 60 - 150 mm.**
Zulage Nach- und Neuverfugung der Naturstein-Bauteile,
wie in Pos. zuvor, jedoch:
Einzellänge bis 60 cm für eine Fugentiefe von ca. 60 - 150 mm.
Menge: 3,000 Stk

**03.2.62 Zulage Verfugung, Einzellänge bis 100 cm Fugentiefe von ca. 60 - 150 mm.**
Zulage Nach- und Neuverfugung der Naturstein-Bauteile,
wie in Pos. zuvor, jedoch:
Einzellänge bis 100 cm für eine Fugentiefe von ca. 60 - 150 mm.
Menge: 2,000 Stk

**03.2.63 Zulage Verfugung, Einzellänge > 100 cm Fugentiefe von ca. 60 - 150 mm.**
Zulage Nach- und Neuverfugung der Naturstein-Bauteile,
wie in Pos. zuvor, jedoch:
Einzellänge >100 cm für eine Fugentiefe von ca. 60 - 150 mm.
Menge: 1,000 m

**03.2.66 Sicherung Bestandsfugen, Einzellänge bis 30 cm**
Sicherung Bestandsfugen

Zielstellung:
Risse und kleinere Fehlstellen innerhalb der zu sichernden Fuge werden geschlossen, um die Angriffsfläche für Verwitterungsprozesse weitgehend zu minimieren.

Manuelles Entfernen der stark entfestigten Mörteloberfläche,
Absaugen bzw. Abkehren von lockerem Material, gründliches Vornässen der zu sichernden Bereiche,
Verschlämmen von Flankenabrissen zwischen Fuge und Stein, Ergänzen kleiner Fehlstellen im vorhandenen Fugenmörtel, Oberfläche gekratzt
Das Abbinden der eingebrachten Mörtel ist durch Schützen und Nachnässen zu fördern.

Material:
mineralisch gebundener Mörtel, schlämmfähig bzw. dünnschichtig applizierbar,
Körnung, Festigkeit und Porososität sind auf den historischen Fugenmörtel! abzustimmen.
Die Mörtelfarbe ist durch Pigmentzugaben an das jeweilige Erscheinungsbild der angrenzenden, historischen Fugenoberfläche anzupassen.

Fugenbreite ca. 2 - 25 mm
Ausführung in Teillängen, zum Teil L-förmig (z. B. an Gewänden),
Einzellänge bis 30 cm
Menge: 20,000 Stk

**03.2.67 Sicherung Bestandsfugen, Einzellänge bis 60 cm**
Sicherung Bestandsfugen, wie in Pos. zuvor, jedoch: Einzellänge bis 60 cm
Menge: 10,000 Stk

**03.2.68 Sicherung Bestandsfugen, Einzellänge bis 100 cm**
Sicherung Bestandsfugen, wie in Pos. zuvor, jedoch: Einzellänge bis 100 cm
Menge: 5,000 Stk

**03.2.69 Sicherung Bestandsfugen, Einzellänge >100 cm**
Sicherung Bestandsfugen, wie in Pos. zuvor, jedoch: Einzellänge >100 cm
Menge: 2,000 m

### Titel 04 Klinkerfassaden

#### Untertitel 04 Vorarbeiten

**04.1 Schutz angrenzender Flächen**
Schutz von Bauteilen, wie: Fenstern, Türen,
Dachflächen, Regenrohren, u.a. durch Abkleben mit
starker Folie, einschließlich dichtem Abkleben der
Stöße mit Klebeband.
Diese Maßnahme ist über die Dauer der gesamten Arbeiten
vorzuhalten. Der Abbau und die Entsorgung erfolgen nach
Abschluss der durchzuführenden Maßnahmen. Durch das
Abkleben muss gewährleistet werden, dass weder
Strahlgut noch Staub über defekte Anschlüsse in das
Innere des Gebäudes eindringen können. Aus
unsachgemäßem Vorgehen resultierende Beschädigungen der
zu schützenden Bereiche gehen zu Lasten des
Auftragnehmers. Die Festlegung der zu schützenden
Bauteile ist vor Beginn der Arbeiten mit der Bauleitung
zu treffen.

Mehraufwendungen, welche sich aus der Kleinteiligkeit
der Fläche ergeben, werden nicht gesondert vergütet.
Menge: 80,000 m²

**04.2 Ausbau von Fremdkörpern**
Entfernen von Fremdkörpern, wie: Metallteilen,
Befestigungsschellen, Holzdübeln, Gerüstdübelkappen,
Elektroinstallationsdosen (auch mit mehreren
Fixpunkten) nach Angabe und deren fachgerechte
Entsorgung.
Die Festlegung der hierbei zu entfernenden Elemente ist
vor Beginn der Ausbauarbeiten mit der Bauleitung zu
treffen.
Der sich anschließende Ausbau hat so zu erfolgen, dass
der umgebende Werksteinbestand nicht geschädigt wird.
Das Entfernen von Fremdkörpern mit mehreren
einbindenden Fixpunkten wird nicht gesondert vergütet.
Menge: 100,000 Stk

#### Untertitel 04 Klinkerrestaurierung

**04.1 Fugenausräumarbeiten: Einzellänge bis 30 cm**
Fugenausräumarbeiten:
Bei der noch vorhandenen Verfugung (unterschiedliche Materialien, wie Kalk- und partiell Zementmörtel vorhanden) ist darauf zu achten, dass nur loser, rissiger und instabiler Fugenmörtel bis auf eine Tiefe, die, soweit technisch möglich, mindestens der doppelten Fugenbreite entspricht, ausgeräumt wird.
Intakter Fugenmörtel wird belassen.

Die Entfernung von losen oder abgelösten Fugenmörteln ist vor der Hauptreinigung vorzunehmen, um auch die freigelegten Fugenflanken in die Hauptreinigung miteinzubeziehen.

Das Ausräumen schadhafter Fugen an den Architekturelementen (Tür- und Fenstergewände, Eckquader, usw.) muss generell von Hand oder mit geeigneten Geräten und unter absoluter Beibehaltung und Schonung der Steinkanten und der noch erhaltenen Verfugung erfolgen - keine Verwendung von  Winkelschneider oder ähnlichen Geräten!

Mürben, losen, rissigen und/oder zementhaltigen Fugenmörtel unter Zuhilfenahme von geeigneten Geräten wie z.B. oszillierender Fugenschneider, Fingerfräsen oder spez. Druckluftmeißel oder Druckluftpistolen oder dergl., bis auf einen festen, bzw. tragfähigen und flankensauberen Steingrund sauber ausräumen.

Fugenbereich unter Zuhilfenahme einer Druckluftpistole gründlichst säubern, bzw. ausblasen und, soweit technisch möglich,.mit einem hochleistungsstarken Industriestaubsauger mittels Düsenaufsatz, aussaugen.
Instabile oder partiell absturzgefährdete Steinbereiche sind durch Auskeilen und Abstützen zu sichern.
Einschl. fachgerechter Entsorgung des anfallenden Schutts.

Fugenbreite: ca. 15 - 25 mm
Fugentiefe: doppelte Fugenbreite, min. 20 mm,.bis ca. 30 mm

Ausführung in Teillängen, zum Teil L-förmig (z. B..an Gewänden),
Einzellänge bis 30 cm
Menge: 80,000 Stk

**04.2 Fugenausräumarbeiten, Einzellänge bis 60 cm**
Fugenausräumarbeiten, wie in Pos. zuvor, jedoch: Einzellänge bis 60 cm
Menge: 40,000 Stk

**04.3 Fugenausräumarbeiten, Einzellänge bis 100 cm**
Fugenausräumarbeiten, wie in Pos. zuvor, jedoch: Einzellänge bis 100 cm
Menge: 20,000 Stk

**04.4 Fugenausräumarbeiten, Einzellänge bis >100 cm**
Fugenausräumarbeiten, wie in Pos. zuvor, jedoch: Einzellänge >100 cm
Menge: 15,000 m

**04.5 Zulage Fugenausräumarbeiten Einzellänge bis 30 cm für Fugentiefe ca. 30-60mm**
Zulage zu Position zuvor, Fugenausräumarbeiten,
Einzellänge bis 30 cm,
für eine Fucientiefe von ca. 30-60 mm.
Menge: 7,000 Stk

**04.6 Zulage Fugenausräumarbeiten, Einzellänge bis 60 cm für Fugentiefe ca. 30-60mm**
Zulage zu Position zuvor, Fugenausräumarbeiten,
Einzellänge bis 60 cm,
für eine Fugentiefe von ca. 30-60mm.
Menge: 5,000 Stk

**04.7 Zulage Fugenausräumarbeiten, Einzellänge bis 100 cm für Fugentiefe ca. 30-60mm**
Zulage zu Position zuvor, Fugenausräumarbeiten,
Einzellänge bis 100 cm,
für eine Fugentiefe von ca. 30-60mm
Menge: 2,000 Stk

**04.8 Zulage Fugenausräumarbeiten, Einzellänge bis >100 cm für Fugentiefe ca. 30-60mm**
Zulage zu Position zuvor, Fugenausräumarbeiten,
Einzellänge >100 cm,
für eine Fugentiefe von ca. 30-60mm
Menge: 1,000 m

**04.9 Verfugung, Einzellänge bis 30 cm**
Nach- und Neuverfugung der Klinker-Bauteile,
Alle zur Anwendung kommenden Mörtel sind sorgfältig in Härte und Dichte auf das vorhandene Material abzustimmen und dürfen auf deren Eigenschaften keinen negativen Einfluß nehmen.

Das Porenvolumen der neuen Mörtel ist so abzustimmen, dass keine Sprengwirkungen durch Ausfall von Tauwasser während der Frostperioden oder durch Ansammlung von Salzkristallen während der Verdunstungsphase entstehen.
Die Fugenmörtel sind entsprechend der gereinigten angrenzenden Oberfläche farblich abzustimmen Ausführungsbeschreibung zu den Neuverfugungsarbeiten:

-Vornässen der zu verfugenden Bereiche unter Zuhilfenahme von Handsprüflaschen. Beim Vornässen ist darauf zu achten, dass kein Wasserfilm auf den Untergründen zurückbleibt (Gefahr des Adhäsions- und Kohäsionsverlustes)
-Einbringen des geeigneten Werktrockenmörtels, kraftschlüssig und hohlraumfrei mit geeigneten Werkzeugen (Lanzette, Fugeisen, Holzspatel, usw.),
-Mörteloberfläche und Duktus entsprechend den fachlichen Vorgaben, bzw. der Befundsituation (differenzierte Berarbeitung aufgrund der verschiedenen Verwitterungsformen der einzelnen Bereiche erforderlich).

Material: Trasskalkmörtel Hinweis:
In Teilbereichen wird es arbeitstechnisch erforderlich, ein- bis zweilagig vorzufugen. In diesem Fall sind die mehrlagig einzubringenden Fugmörtelschichten bis ca. 2 bis 4 cm zurückliegend hinter den Steinflächen einzubringen, um für die nachfolgende Sichtfuge eine bessere Haftung zu erhalten.

-Entfernen der Sinterhaut nach dem Austrocknen der einzelnen Mörtellagen mittels grober Wurzellbürste,
-Feuchthalten der Verfugmörtel durch vorsichtiges Annebeln mit einer geeigneten Sprühflasche
(kein direkter Wasserstrahl, da sonst die Gefahr des Bindemittelverlustes besteht),
-Zusätzlicher Schutz vor Sonnenbestrahlung oder Schlagregen durch Ab- bzw. Vorhängen mit Rupfen oder Sackleinen

Vor dem Beginn der Verfugungsarbeiten sind Musterflächen an den verschiedenen Bereichen der Architekturelemente anzulegen und den fachlich Beteiligten vorzustellen. Erst nach der Abnahme der v.g. Musterflächen durch die fachlich Beteiligten darf mit den Verfugungsarbeiten begonnen werden.

Ausführung in Teillängen. Fugenbreite: ca. 15 - 25 mm

Fugentiefe: doppelte Fugenbreite, min. 20 mm, bis ca. 30 mm

Ausführung in Teillängen, zum Teil L-förmig (z. B. an Gewänden),

Einzellänge bis 30 cm
Menge: 100,000 Stk

**04.10 Verfugung, Einzellänge bis 60 cm**
Nach- und Neuverfugung der Klinker-Bauteile,
wie in Pos. zuvor, jedoch:
hier: Einzellänge bis 60 cm
Menge: 40,000 Stk

**04.11 Verfugung, Einzellänge bis 100 cm**
Nach- und Neuverfugung der Klinker-Bauteile,
wie in Pos. zuvor, jedoch:
hier: Einzellänge bis 100 cm
Menge: 20,000 Stk

**04.12 Verfugung, Einzellänge > 100 cm**
Nach- und Neuverfugung der Klinker-Bauteile,
wie in Pos. zuvor, jedoch:
hier: Einzellänge >100 cm
Menge: 15,000 m

**04.13 Zulage Verfugung, Einzellänge bis 30 cm Fugentiefe von ca. 60 - 150 mm.**
Zulage Nach- und Neuverfugung der Klinker-Bauteile,
wie in Pos. zuvor, jedoch:
Einzellänge bis 30 cm für eine Fugentiefe von ca. 60 - 150 mm.
Menge: 7,000 Stk

**04.14 Verfugung, Einzellänge bis 60 cm Fugentiefe von ca. 60 - 150 mm.**
Zulage Nach- und Neuverfugung der Klinker-Bauteile,
wie in Pos. zuvor, jedoch:
Einzellänge bis 60 cm für eine Fugentiefe von ca. 60 - 150 mm.
Menge: 5,000 Stk

**04.15 Zulage Verfugung, Einzellänge bis 100 cm Fugentiefe von ca. 60 - 150 mm.**
Zulage Nach- und Neuverfugung der Klinker-Bauteile,
wie in Pos. zuvor, jedoch:
Einzellänge bis 100 cm für eine Fugentiefe von ca. 60 - 150 mm.
Menge: 2,000 Stk

**04.16 Zulage Verfugung, Einzellänge > 100 cm Fugentiefe von ca. 60 - 150 mm.**
Zulage Nach- und Neuverfugung der Klinker-Bauteile,
wie in Pos. zuvor, jedoch:
Einzellänge >100 cm für eine Fugentiefe von ca. 60 - 150 mm.
Menge: 1,000 m

**04.17 Sicherung Bestandsfugen, Einzellänge bis 30 cm**
Sicherung Bestandsfugen

Zielstellung:
Risse und kleinere Fehlstellen innerhalb der zu sichernden Fuge werden geschlossen, um die Angriffsfläche für Verwitterungsprozesse weitgehend zu minimieren.

Manuelles Entfernen der stark entfestigten Mörteloberfläche,
Absaugen bzw. Abkehren von lockerem Material, gründliches Vornässen der zu sichernden Bereiche,
Verschlämmen von Flankenabrissen zwischen Fuge und Stein, Ergänzen kleiner Fehlstellen im vorhandenen Fugenmörtel, Oberfläche gekratzt
Das Abbinden der eingebrachten Mörtel ist durch Schützen und Nachnässen zu fördern.

Material:
mineralisch gebundener Mörtel, schlämmfähig bzw. dünnschichtig applizierbar,
Körnung, Festigkeit und Porososität sind auf den historischen Fugenmörtel! abzustimmen.
Die Mörtelfarbe ist durch Pigmentzugaben an das jeweilige Erscheinungsbild der angrenzenden, historischen Fugenoberfläche anzupassen.

Fugenbreite ca. 2 - 25 mm
Ausführung in Teillängen, zum Teil L-förmig
Einzellänge bis 30 cm
Menge: 120,000 Stk

**04.18 Sicherung Bestandsfugen, Einzellänge bis 60 cm**
Sicherung Bestandsfugen, wie in Pos. zuvor, jedoch: Einzellänge bis 60 cm
Menge: 60,000 Stk

**04.19 Sicherung Bestandsfugen, Einzellänge bis 100 cm**
Sicherung Bestandsfugen, wie in Pos. zuvor, jedoch: Einzellänge bis 100 cm
Menge: 30,000 Stk

**04.20 Sicherung Bestandsfugen, Einzellänge >100 cm**
Sicherung Bestandsfugen, wie in Pos. zuvor, jedoch: Einzellänge >100 cm
Menge: 20,000 m

**04.21 Schadstellen und Steinwunden winkelgerecht ausspitzen, bis 5 x 5 cm**
Schadstellen und Bruchstellen an Ziegelsteinen winkelgerecht anreißen und mit einem Beizeisen ausbeizen. Die inneren Flächen sind bis auf den gesunden Ziegelstein in einer Mindesttiefe von 2 cm
auszuspitzen.

Der Randbereich darf nicht auf Null auslaufen, sondern muss eine winkelige Angrenzung von mind. 1 cm Tiefe aufweisen. Die Schadstellen sind mit ölfreier Preßluft auszublasen.

Größe der Schadstelle bis 5 x 5 cm
Menge: 50,000 Stk

**04.22 Schadstellen und Steinwunden winkelgerecht ausspitzen, bis 10 x 10 cm**
Wie wie in Pos. zuvor, jedoch:
Größe der Schadstelle bis 10 x 10 cm
Menge: 30,000 Stk

**04.23 Schadstellen und Steinwunden winkelgerecht ausspitzen, bis 10 x 15 cm**
Wie wie in Pos. zuvor, jedoch:
Größe der Schadstelle bis 10 x 15cm
Menge: 15,000 Stk

**04.24 Kernaufbau bei tiefen Steinwunden mit Grundiermörtel, 5 x 5 x 5 cm**
Kernaufbau bei tiefen Steinwunden mit Grundiermörtel.

Eigenschaftsprofil:
Biegezugfestigkeit : 4 N/mm² nach 7 Tagen
5 N/mm² nach 28 Tagen
Druckfestigkeit : 20 N/mm² nach 7 Tagen
: 28 N/mm² nach 28 Tagen
Elastizitätsmodul in Anlehnung an DIN 1048 : 9.000 N/mm²

Den Untergrund bis zur Sättigung vornässen, mit Grundiermörtel weich einschlämmen und frisch in frisch mit Grundiermörtel in einer Schichtdicke von max. 2 cm auffüllen. Nach einer witterungsbedingten Standzeit mit Sägeblatt oder Grundkratzer 3 - 5 mm unter der Oberfläche auskratzen. Tiefere Steinwunden
müssen in mehreren Arbeitsfolgen in 24-stündigem Abstand aufgefüttert werden. Zwischen jedem Auftrag muss aufgeraut und geschlämmt werden. Nach Beendigung der Auffütterungs- arbeiten, frühestens nach 24 Stunden, den Grundiermörtel und die umliegenden Ziegelflächen bis zur Sättigung vornässen. Danach den Restauriermörtel antragen.

Breite : bis 5 cm
Länge : bis 5 cm
Tiefe : bis 5 cm
Liefern und verarbeiten.
Menge: 50,000 Stk

**04.25 Kernaufbau bei tiefen Steinwunden mit Grundiermörtel, 10 x 10 x 5 cm**
Wie in Pos. zuvor, jedoch:
Breite : bis 10 cm
Länge : bis 10 cm
Tiefe : bis 5 cm
Menge: 30,000 Stk

**04.26 Kernaufbau bei tiefen Steinwunden mit Grundiermörtel, 10 x 10 x 5 cm**
Wie in Pos. zuvor, jedoch:
Breite : bis 10 cm
Länge : bis 15 cm
Tiefe : bis 5 cm
Menge: 15,000 Stk

**04.27 Reprofilierung beschädigter Ziegel mit Restaurierungsmörtel, 5 x 5 cm**
Reprofilierung, Restaurierung und Ergänzung von Ziegelsteinen mit Restauriermörtel. Bindemittel und Zuschlagstoffe auf rein mineralischer Basis.
Inkl. Anlegen einer Musterfläche 5x5cm, die Bearbeitung erfolgt erst nach Freigabe durch den AG

Druckfestigkeit nach 28 Tagen : < 13 N/mm²
Haftzugfestigkeit nach 28 Tagen : > 1 N/mm²
E-Modul in Anlehnung an DIN 1048 : 15.000 N/mm²

Untergrund vornässen und Restauriermörtel in dünner Konsistenz aufstreichen und frisch in frisch in plastischer Konsistenz 1 bis 2 mm über das umgebende Material antragen. Nach entsprechender Wartezeit (beim Abziehen mit der Ziehklinge springt das Korn) die Oberfläche durch steinmetzmässige Bearbeitung der Originalsteinoberfläche anpassen.

Größe der Schadstelle bis 5 x 5 cm
Abrechnung je saniertem Ziegelstein.
Liefern und verarbeiten.

Leitprodukt: Ruberstein Steinrestauriermörtel oder gleichwertig

Produkt: ..............................................
Menge: 50,000 Stk

**04.28 Reprofilierung beschädigter Ziegel mit Restaurierungsmörtel, 10 x 10 cm**
Wie in Pos. zuvor, jedoch:
Größe der Schadstelle bis 10 x 10 cm
Menge: 30,000 Stk

**04.29 Reprofilierung beschädigter Ziegel mit Restaurierungsmörtel, 10 x 15cm**
Wie in Pos. zuvor, jedoch:
Größe der Schadstelle bis 10 x 15 cm
Menge: 15,000 Stk

#### Untertitel 04 Sonstiges

**04.1 Anarbeitung Einbauteile, bis 15 x 15 cm**
Anarbeitung von Einbauteilen in der Fassade wie Attika-
Dachabläufe etc.
Größe: bis 15 x 15 cm
Menge: 10,000 Stk

**04.2 Anarbeitung Einbauteile, über 15 bis bis 30 x 30 cm**
Anarbeitung von Einbauteilen in der Fassade

Größe: über 15 bis ca. 30 x 30 cm
Menge: 10,000 Stk

**04.3 Nachwaschen der Klinkerflächen**
Die fertig bearbeiteten Flächen sind mit Warmwasser sauber nachzuwaschen,
Mörtelreste und Verunreinigungen sind restlos zu entfernen.
Menge: 100,000 m²

### Titel 05 Putz/Anstricharbeiten

#### Untertitel 05.1 Vorarbeiten

**05.1.1 Schutz angrenzender Flächen**
Schutz von Bauteilen, wie: Fenstern, Türen,
Dachflächen, Regenrohren, u.a. durch Abkleben mit
starker Folie, einschließlich dichtem Abkleben der
Stöße mit Klebeband.
Diese Maßnahme ist über die Dauer der gesamten Arbeiten
vorzuhalten. Der Abbau und die Entsorgung erfolgen nach
Abschluss der durchzuführenden Maßnahmen. Durch das
Abkleben muss gewährleistet werden, dass weder
Strahlgut noch Staub über defekte Anschlüsse in das
Innere des Gebäudes eindringen können. Aus
unsachgemäßem Vorgehen resultierende Beschädigungen der
zu schützenden Bereiche gehen zu Lasten des
Auftragnehmers. Die Festlegung der zu schützenden
Bauteile ist vor Beginn der Arbeiten mit der Bauleitung
zu treffen.

Mehraufwendungen, welche sich aus der Kleinteiligkeit
der Fläche ergeben, werden nicht gesondert vergütet.
Menge: 100,000 m²

**05.1.2 Putzabnahme Altputzflächen**
Abschlagen von gesamten nicht tragfähigen, hohlliegenden und gerissenene Altputz.

Vorhandener schadhafter Bestandsputz ist durch
Abstemmen zu entfernen, ggf. mürber und loser
Fugenmörtel mindestens 2 cm tief auszukratzen, der
Untergrund ist von Staub, Schmutz und losen Teilen zu
befreien.
Die ordnungsgemäße Entsorgung des anfallenden
Bauschuttes ist in die Einheitspreise einzurechnen.
Der Übergang zu den zu verbleibenden Putzflächen ist nicht als gerader Schnitt auszuführen, sondern muss dem
tatsächlichen Schadstellenverlauf folgen.

Die Flächen werden von der Bauleitung festgelegt. Die Abrechnung erfolgt nach den tatsächlich abgeschlagenen m² Putzflächen.

Anschlüsse an den bestehenden Gesimsen und Bändern sind zu schützen und vorher einzuschneiden.

Bauteil: Fassade gesamt

Putzart: Kalkzementputz
vorhandene Putzdicke: 35 mm
Menge: 10,000 m²

**05.1.3 Putzabnahme in Kleinflächen bis 0,50 m²**
wie vor, jedoch Einzelflächen von bis 0,50 m²
Menge: 30,000 Stk

**05.1.4 Putzabnahme in Kleinflächen 0,51 bis 1,0 m²**
wie vor, jedoch Einzelflächen von 0,51 bis 1,0 m²
Menge: 20,000 Stk

**05.1.5 Putzabnahme in Kleinflächen 1,01 bis 1,50 m²**
wie vor, jedoch Einzelflächen von 1,01 bis 1,50 m²
Menge: 10,000 Stk

**05.1.6 Putzabnahme in Kleinflächen 1,51 bis 2,0 m²**
wie vor, jedoch Einzelflächen von 1,51 bis 2,0 m²
Menge: 5,000 Stk

**05.1.7 Ausbau von Fremdkörpern**
Entfernen von Fremdkörpern, wie: Metallteilen,
Befestigungsschellen, Holzdübeln, Gerüstdübelkappen,
Elektroinstallationsdosen (auch mit mehreren
Fixpunkten) nach Angabe und deren fachgerechte
Entsorgung.
Die Festlegung der hierbei zu entfernenden Elemente ist
vor Beginn der Ausbauarbeiten mit der Bauleitung zu
treffen.
Der sich anschließende Ausbau hat so zu erfolgen, dass
der umgebende Werksteinbestand nicht geschädigt wird.
Das Entfernen von Fremdkörpern mit mehreren
einbindenden Fixpunkten wird nicht gesondert vergütet.
Menge: 200,000 Stk

**05.1.8 Reinigung Partikelstrahlverfahren Putzflächen**
Reinigung im Partikelstrahlverfahren, trocken (JOS oder
gleichwertig), zwecks Beseitigung von aufliegenden Altanstrichen, Krusten und Stäuben und Mörtelresten. Hierbei ist zu beachten, dass die Oberflächen nicht künstlich aufgeraut oder lochartig zerschossen werden dürfen.

Ziel der Reinigung ist Abnahme von Altanstrichen die eine Neubeschichtung ausschließen. Durch die
Reinigung entstandene Beschädigungen an angrenzenden
Materialien gehen zu Lasten des Ausführenden.
Die Entfernung sämtlicher Bearbeitungsrückstände ist in
die Einheitspreise einzukalkulieren, ebenso wie das
vorherige Anlegen von mindestens 3 Musterflächen zur
Abnahme durch die Bauleitung.
Mit dem Partikelstrahlverfahren werden keine Bereiche
gereinigt, die danach im Rahmen der Maßnahme ausgebaut
werden.

Technik / Materialien:
Strahlgut: Aluminiumsilikatschlacke nach vorheriger
Technologieerprobung und Absprache mit der Bauleitung
Geräteparameter: Arbeitsdruck max. 2,5 bar.

Die Abrechnung erfolgt nach tätsächlich gereinigten
Werksteinoberflächen (Einzelgrößen).

Angebotenes Verfahren:

.......................................................
(vom Bieter einzutragen)
Menge: 20,000 m²

**05.1.9 Putzrisse V-förmig öffnen, Flanken reinigen bis 10mm**
Putzrisse V-förmig öffnen, Flanken reinigen
statisch nicht relevante Putzrisse bis ca. 10mm V-förmig öffnen und reinigen, anfallendes
Material zum Schuttcontainer transportieren und fachgerecht entsorgen.

Die zu bearbeitenden Risse sind vor Beginn der Arbeiten mit der Bauleitung abzustimmen und festzulegen.
Menge: 100,000 m

**05.1.10 Putzrisse bis auf das Mauerwerk öffnen Breite 10 bis 50 mm,**
Putzrisse bis auf das Mauerwerk öffnen, Breite 10 bis 50 mm, Tiefe bis 30 mm, bis auf das Mauerwerk öffnen und reinigen, anfallendes
Material zum Schuttcontainer transportieren und fachgerecht entsorgen.
Menge: 30,000 m

**05.1.11 Lose Fugen im Mauerwerk entfernen**
Manuelle Entfernung, mürbe und desolaten Fugenmörtel aus den Fugen des Ziegelmauerwerkes
bis in Tiefe der doppelten Fugenbreite durch auskratzen mit geeigneten Werkzeugen entfernen.

Auszubauende Materialien sind: Zementmörtel der MGII

Es ist von bis zu 10 laufenden Metern auszubauendem
Fugenmörtel / m² Mauerwerk auszugehen.

Die auszubauenden Fugen werden vor Beginn der Maßnahme
gemeinsam mit der Bauleitung festgelegt.
Menge: 20,000 m²

**05.1.12 Hochdruckreinigung Mauerwerk**
Hochdruckreinigung Mauerwerk
freigelegtes Mauerwerk mit Hochdruckreiniger reinigen
durch das Abstemmen des Bestandsputzes freigelegte Mauerwerk und geräumte Fugen mit einem Hochdruckreiniger zur Aufnahme des neuen Putzaufbaus reinigen.
Menge: 20,000 m²

**05.1.13 Untergrund prüfen**
Prüfung des Putzgrundes hat gemäß VOB, Teil C, DIN 18350 im Zuge der Wahrnehmung der Prüfungs- und Hinweispflicht durch den Auftragnehmer zu erfolgen.

Untergrund auf Schmutz-, Staub-, Öl- und Fettfreiheit prüfen, und ob dieser mindestens eine
Abreißfestigkeit von 0,08 N/mm² aufweist.

Inkl. 2 Abreißproben zum Nachweis der o.g. Abreißfestigkeit inkl. Dokumentation an AG/Bauleitung.

Der Untergrund muss tragfähig, fest, frostfrei, frei von Staub und losen Teilen sowie trennenden Substanzen sein.
Menge: 300,000 m²

**05.1.14 Erstellung Musteranstrich auf Putzflächen**
Erstellung Musteranstrich auf Putzflächen im angebotenen Anstrichsystem
Größe: ca. 0,25m² einschließlich Ortstermin
Menge: 8,000 Stk

#### Untertitel 05.2 Profile und Anschlüsse

**05.2.1 Ausbildung von Kanten ohne Profil**
Ausbildung von Kanten an Leibungen, Aussenecken und
Putzspiegel, als Brettanschlag ohne Putzprofil

Ausführung in Teilstücken < 1 ,0 m für Putzdicken
20-35mm.
Menge: 20,000 m

**05.2.2 Trennschnitt zwischen Putz und angrenzendem Bauteil**
Trennschnitt zwischen Putz und angrenzendem Bauteil
Natursteingewände, Natursteinrippen etc. als Kellenschnitt
Menge: 30,000 m

#### Untertitel 05.3 Fassadenunterputz

**05.3.1 Egalisationsputz und Fugenverschluß an freigelegtem Mauerwerk**
Egalisationsputz und Fugenverschluß an freigelegtem Mauerwerk auf freigelegtes Mauerwerk bzw. ausgeräumte Fugen einen 1-lagigen Egalisationsputz zur Aufnahme des Unterputzes aufbringen.

(Ausführung nur bei Bedarf auf ausdrückliche Anweisung der Bauleitung).
Menge: 50,000 m²

**05.3.2 VorspritzMörtel VS 60**
VorspritzMörtel für normalsaugende Untergründe (Ausführung nur bei Bedarf auf ausdrückliche Anweisung der Bauleitung). Netzartiger, nicht flächendeckender Spritzbewurf nach DIN 18550 als Putzgrundvorbehandlung.

Fabrikat: Baumit
VorspritzMörtel VS 60

oder gleichwertig

Produkt: ............................................
Menge: 50,000 m²

**05.3.3 Sockelunterputz**
Aufbringen eines Sockelputzes, Mörtelgruppe DIN EN 998-1: LW, CS III, W 2 (DIN 18550: P III), als Ausgleichsputz bei Fehlstellen

Unterputzdicke: ca. 12-15mm mm. Zeitgerechtes Aufrauhen der Unterputzlage.

Fabrikat: Baumit
Leicht Sockelputz MPS 60 Speed

oder gleichwertig

Produkt: ............................................
Menge: 15,000 m²

**05.3.4 Unterputz außen (Trass-Kalk)**
*** Bezugsbeschreibung
eines Unterputzes, Mörtelgruppe DIN EN 998-1: GP, CS II, Wc2 (DIN 18550: P II), als Außenputz auf Mauerwerk bzw. Beton, fluchtgerecht verziehen und zeitgerechtes Aufrauen der Putzoberfläche.

Putzdicke:  ca 20 mm

Fabrikat: Baumit
Trass KP 04
Trass-Kalkputz speziell
zur Sanierung historischer
Bausubstanz

oder gleichwertig

Produkt: ............................................
Menge: 50,000 m²

**05.3.5 Putzmehrstärken für vor beschriebene Positionen**
*** wie Position 05.3.4
durch Erhöhung der Putzdicke um jeweils 5 mm.
Menge: 50,000 m²

#### Untertitel 05.4 Oberputz

**05.4.1 Zwischenbeschichtung**
Herstellung einer Zwischenbeschichtung als Grundierung für den nachfolgenden Oberputz.

Fabrikat: Baumit
PremiumPrimer DG 27 weiß

oder gleichwertig

Produkt: ............................................
Menge: 50,000 m²

**05.4.2 Oberputz mit angepasster Struktur**
Auftragen und Ausarbeiten eines dem Altbestand nachempfundenen und dem Unterputz angepassten Putzmörtels für geriebene Strukturen, in CS II gem. DIN EN 998-1,  bestehend aus Kalksteinbrechsand, Luftkalk, etc. und Körnung bis 4 mm HR 811130 WX Naturweiß

Oberfläche nach Bemusterung:
(  ) hergestellt als Schleppputz nach Vorgabe der Bauleitung bzw. des Restaurator.

Bei allen Putzarbeiten sind die Standzeiten vor darauf folgendem Farbanstrich zwingend einzuhalten: 1 Tag pro mm Putzdicke.

Fabrikat: Baumit
HR 811130 WX

oder gleichwertig:

Produkt: ............................................
Menge: 50,000 m²

#### Untertitel 05.5 Anstrich

**05.5.1 Fluatieren / Neutralisieren Putzflächen**
Auftragen einer Fluatlösung zur Entfernung von der Sinterschicht und Neutralisierung der neuen und der gereinigten Putzoberflächen nach entsprechender Standzeit von mindestens 2 Wochen. Die Verarbeitung erfolgt entsprechend der Herstellervorschriften mit Wasser verdünnt. Nach maximaler Einwirkzeit von 10 Minuten wird mit klarem Wasser gründlich nachgewaschen.

Die Abrechnung erfolgt entgegen den Angaben der DIN188363 - Maler- und Lackierarbeiten nach tatsächlich behandelten Fassadenbereichen in verschiedenen Einzelflächen.

Materialvorschlag: Histolith Fluat, Caparol GmbH, 64372 Ober-Ramstadt, oder gleichwertig.

Angebotenes Fluatkonzentrat:

........................................
(vom Bieter einzutragen)
Menge: 300,000 m²

**05.5.2 Fluatieren/Neutralisieren wie vor, jedoch Leibungen**
Fluatieren/Neutralisieren wie vor beschrieben, jedoch
Ausführung an Fensterleibungen etc. , Farbton hellgetönt, nach Wahl des AG, Leibungstiefen bis 35cm.
Menge: 260,000 m

**05.5.3 Fluatieren/Neutralisieren wie vor, jedoch Fassadengliederung**
Fluatieren/Neutralisieren wie vor beschrieben, jedoch
Ausführung an Gesimsen, Balustraden, Friesen, Risaliten etc.

Abwicklung bis 100 cm.
Menge: 300,000 m

**05.5.4 Grundierung der Putzoberfläche**
Grundierung der Putzflächen mit Fixativ bestehend aus Kaliwasserglas mit organischen Zusätzen zur Egalisierung der Saugfähigkeit der Putzoberflächen. Fixativ 1:2 mit Wasser verdünnt satt mit der Bürste auftragen. Der Materialverbrauch variiert je nach Untergrundbeschaffenheit bis zu 200ml/m² Fassadenfläche.

Die Abrechnung erfolgt entgegen den Angaben der DIN188363 - Maler- und Lackierarbeiten nach tatsächlich behandelten Fassadenbereichen in verschiedenen Einzelflächen.

Materialvorschlag: Histolith Silikat-Fixativ, Caparol GmbH, 64372 Ober-Ramstadt, oder gleichwertig.

Angebotenes Material Fixativ:

........................................
(vom Bieter einzutragen)
Menge: 300,000 m²

**05.5.5 Grundieren wie vor, jedoch Leibungen**
Grundieren wie vor beschrieben, jedoch
Ausführung an Fensterleibungen etc. , Farbton hellgetönt, nach Wahl des AG, Leibungstiefen bis 35cm.
Menge: 260,000 m

**05.5.6 Grundieren wie vor, jedoch Fassadengliederung**
Grundieren wie vor beschrieben, jedoch
Ausführung an Gesimsen, Balustraden, Friesen, Risaliten etc.

Abwicklung bis 100 cm.
Menge: 300,000 m

**05.5.7 Grundanstrich Dispersionssilikatfarbe**
Ein weißer Grundanstrich mit Dipersionssilikatfarbe ist unter Zugabe von 50% Silikat-Fixativ, satt und ansatzfrei, ausschließlich mit der Bürste in den Untergrund einzustreichen. Die Herstellerangaben sind hierbei zu beachten. Dies gilt u.a. für die einzuhaltenden Zwischenstandzeiten. Der Grundanstrich ist auf die gesamte Putzoberfläche aufzutragen.

Das Beschneiden der Natursteingewände, Traufgesimse und Eckquaderungen mit Lineal und Pinsel (keine Linienherstellung durch Abkleben!) ist in den Einheitspreise einzurechnen.

Als Farbe ist eine Dispersionssilikatfarbe nach DIN 18363 Abschnitt 2.4.1 zu verarbeiten. Die Farbe muss sich zusammensetzen aus: Kaliwasserglas, wasserglasbeständigen mineralischen Füllstoffen und Pigmenten. Der organische Anteil ist max. 5%, Sd-Wert: 0,01m, der Wasseraufnahmekoeffizient: 0,07 kg/m² x h0,5, nicht wasserabweisend eingestellt (Sonderrezeptur.

Materialvorschlag: Histolith Außenquarz, nicht wasserabweisend eingestellt (Sonderrezeptur), Caparol GmbH, 64372 Ober-Ramstadt, oder gleichwertig.

Farbton: weiß.

Die Abrechnung erfolgt entgegen den Angaben der DIN188363 - Maler- und Lackierarbeiten nach tatsächlich behandelten Fassadenbereichen in verschiedenen Einzelflächen.

Angebotenes Material Silikatfarbe:

........................................
(vom Bieter einzutragen)
Menge: 300,000 m²

**05.5.8 Grundanstrich wie vor, jedoch Leibungen**
Grundanstrich wie vor beschrieben, jedoch
Ausführung an Fensterleibungen etc. , Farbton hellgetönt, nach Wahl des AG, Leibungstiefen bis 35cm.
Menge: 260,000 m

**05.5.9 Grundanstrich wie vor, jedoch Fassadengliederung**
Grundanstrich wie vor beschrieben, jedoch
Ausführung an Gesimsen, Balustraden, Friesen, Risaliten etc.

Abwicklung bis 100 cm.
Menge: 300,000 m

**05.5.10 Zwischen- und Deckanstrich Silikatfarbe**
Auftrag von farbgebendem Zwischen und Deckanstrich in einer Dipersionssilikatfarbe ist unter Zugabe von 5% Silikat-Fixativ. Der Auftrag erfolgt satt und ansatzfrei ausschließlich mit der Bürste in den Untergrund (Glatt- und Spitzputz sowie Natursteinoberflächen). Die Herstellerangaben sind hierbei zu beachten. Dies gilt u.a. für die einzuhaltenden Zwischenstandzeiten. Der Grundanstrich ist auf die gesamte Putzoberfläche aufzutragen. Das Beschneiden der Natursteingewände, Traufgesimse und Eckquaderungen mit Linael und Pinsel (keine Linienherstellung durch Abkleben!) ist in den Einheitspreise einzurechnen.

Als Farbe ist eine Dispersionssilikatfarbe nach DIN 18363 Abschnitt 2.4.1 zu verarbeiten. Die Farbe muss sich zusammensetzen aus: Kaliwasserglas, wasserglasbeständigen mineralischen Füllstoffen und Pigmenten. Der organische Anteil ist max. 5%, Sd-Wert: 0,01m, der Wasseraufnahmekoeffizient: 0,07 kg/m² x h0,5,, nicht wasserabweisend eingestellt (Sonderrezeptur).
Materialvorschlag: Histolith Außenquarz, nicht wasserabweisend eingestellt (Sonderrezeptur), Caparol GmbH, 64372 Ober-Ramstadt, oder gleichwertig.

Farbe: hellgetönt nach Wahl des AG

Die Abrechnung erfolgt entgegen den Angaben der DIN188363 - Maler- und Lackierarbeiten nach tatsächlich behandelten Fassadenbereichen in verschiedenen Einzelflächen.

Angebotenes Material Silikatfarbe:

........................................
(vom Bieter einzutragen)
Menge: 300,000 m²

**05.5.11 Zwischen- und Deckanstrich wie vor, jedoch Leibungen**
Zwischen- und Deckanstrich wie vor beschrieben, jedoch
Ausführung an Fensterleibungen etc. , Farbton hellgetönt, nach Wahl des AG, Leibungstiefen bis 35cm.
Menge: 260,000 m

**05.5.12 Zwischen- und Deckanstrich wie vor, jedoch Fassadengliederung**
Zwischen- und Deckanstrich wie vor beschrieben, jedoch
Ausführung an Gesimsen, Balustraden, Friesen, Risaliten etc.

Abwicklung bis 100 cm.
Menge: 300,000 m

**05.5.13 Zulage Fassadenfarbsystem Kleinflächen**
Zulage zu zuvor beschriebener Fassadenfarbe für die
Ausführung in Kleinflächen kleiner 2 ,5 m²

Wie in den vorbeschriebenen Flächenpositionen der Fassade beschrieben bestehend aus:
-Fluatieren/Neutralisieren
-Grundieren
-Grundanstrich
-Zwischen- und Deckanstrich
Menge: 20,000 m²

#### Untertitel 05.6 Sonstiges

**05.6.1 Anarbeitung Einbauteile, bis 15 x 15 cm**
Anarbeitung von Einbauteilen in der Fassade wie Attika-
Dachabläufe etc.
Größe: bis 15 x 15 cm
Menge: 10,000 Stk

**05.6.2 Anarbeitung Einbauteile, über 15 bis bis 30 x 30 cm**
Anarbeitung von Einbauteilen in der Fassade

Größe: über 15 bis ca. 30 x 30 cm
Menge: 10,000 Stk

**05.6.3 Verputzen von Kleinflächen bis 0,5m²**
Verputzen von Kleinflächen bis 0,5m²

Verputzen der Fehlstellen im Bereich der Putzabnahme, Kalkputz 2-Lagig, UP bis ca. 20 mm, Oberputz ca. 5-10 mm, Oberfläche anarbeiten an den Bestand - wie in den vorbeschriebenen Flächenpositionen der Fassade beschrieben.

Einzelgrößen bis 0,5 m²
Menge: 50,000 Stk

**05.6.4 Verputzen von Kleinflächen 0,51 bis 1,0m²**
Verputzen der Fehlstellen im Bereich der Putzabnahme, Kalkputz 2-Lagig, UP bis ca. 20 mm, Oberputz ca. 5-10 mm, Oberfläche anarbeiten an den Bestand - wie in den vorbeschriebenen Flächenpositionen der Fassade beschrieben.

Einzelgrößen ca. 0,51 bis 1,0m²
Menge: 40,000 Stk

**05.6.5 Verputzen von Kleinflächen 1,01 bis 1,50m²**
Verputzen der Fehlstellen im Bereich der Putzabnahme, Kalkputz 2-Lagig, UP bis ca. 20 mm, Oberputz ca. 5-10 mm, Oberfläche anarbeiten an den Bestand - wie in den vorbeschriebenen Flächenpositionen der Fassade beschrieben.

Einzelgrößen ca. 1,01 bis 1,50m²
Menge: 30,000 Stk

**05.6.6 Verputzen von Kleinflächen 1,51 bis 2,0m²**
Verputzen der Fehlstellen im Bereich der Putzabnahme, Kalkputz 2-Lagig, UP bis ca. 20 mm, Oberputz ca. 5-10 mm, Oberfläche anarbeiten an den Bestand - wie in den vorbeschriebenen Flächenpositionen der Fassade beschrieben.

Einzelgrößen ca. 1,51 bis 2,00m²
Menge: 20,000 Stk

**05.6.7 Verschluß V-förmig geöffneter Putzrisse bis 1cm**
Verschluß V-förmig geöffneter Putzrisse, Oberfläche an Bestand anpassen
einlagiger Verschluß der geöffneten Risse mit geeignetem Material, Oberfläche an den Bestand anpassen
Menge: 90,000 m

**05.6.8 Verschluß von geöffneten Putzrissen, Breite 1 bis 5 cm**
Verschluß von geöffneten Putzrissen, Breite 1 bis ca. 5 cm, Tiefe 3 cm, 2-lagig, Oberfläche an Bestand anpassen
wie in Position Verputzen Kleinflächen beschrieben, hier jedoch als Riss.
Menge: 50,000 m

**05.6.9 Verputzen von Anschlüssen an Gewände, Gesimse etc.**
Verputzen von Anschlüssen an Gewände, Gesimse etc. Breite bis 5 cm, Tiefe bis 3 cm, 2-lagig Kalkputz Oberfläche an Bestand anpassen wie in Position Verputzen Kleinflächen beschrieben, hier jedoch als Anschluss.
Menge: 30,000 m

**05.6.10 Gerüstankerstopfen einsetzen, abdecken und beiarbeiten**
Gerüstankerhülsen bei Gerüstabbau mit
Gerüstankerstopfen schließen und mit dem
beigestelltem Werkstoff (Oberputz bzw. Oberputz
einschließlich Schlussanstrich) abdecken und
beiarbeiten.
Menge: 30,000 St

**05.6.11 Glattstrich auf Brüstungsmauerwerk**
Glattstrich auf Brüstungsmauerwerk nach bauseitigem
Abbruch der Fensterbänke, zur Aufnahme neuer
Verblechungen bzw. als Untergrund für den Einbau von herstellen, im Gefälle, Tiefe Brüstung
bis 35cm, Putzmörtel P II, incl. Säubern des Untergrunds.
Menge: 6,000 m

**05.6.12 Liefern und einbauen Rankhilfen**
Liefern und Einbauen von Rankhilfen einschl. Verankerungen und Befestigung in Putz, Klinkerflächen und Holzleisten

Größe: Breite bis ca. 5cm, Höhe bis ca. 5cm
Max. Einzellänge: ca.  3,5m
Material: Holzleisten aus Lärchenvollholz

Anstrichsystem:

Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................

Einbauort: Fassadenflächen
Menge: 120,000 m

**05.6.13 Fenstergitter klein in der Fassade neu beschichten**
Metallteile der Fenstergitter in der Fassade (s. Foto) mit witterungsbeständigem Kunstharzlack beschichten. Inkl. Reinigung, Entrostung und Rostschutz, sowie geeignetem Haftgrund.

Fenstervergitterung im KG
Höhe ca. 0,6-1,2m
Breite ca. 0,6-0,8m
Vertikale Stäbe: 1 Stab je 10cm
Horizontale Stäbe: 2 Stück

Farbton : RAL nach Wahl AG
Glanzgrad : matt
Menge: 4,000 Stk

**05.6.14 Fenstergitter groß in der Fassade neu beschichten**
Metallteile der Fenstergitter in der Fassade (s. Foto) mit witterungsbeständigem Kunstharzlack beschichten. Inkl. Reinigung, Entrostung und Rostschutz, sowie geeignetem Haftgrund.

Fenstervergitterung im EG
Höhe ca. 1,9m
Breite ca. 1-1,6m
Vertikale Stäbe: 1 Stab je 10cm
Horizontale Stäbe: 2 Stück
Länge 50 bis 60 cm

Farbton : RAL nach Wahl AG
Glanzgrad : matt
Menge: 5,000 Stk

### Titel 06 Lohnstunden

*Hinweis: Lohnstunden*
Lohnstunden

Stundenlohnarbeiten dürfen nur auf Anweisung durch den AG ausgeführt werden.

Stundenlohn- und Materialnachweise sowie Aufmaße sind täglich dem AG zur Unterschrift vorzulegen. Später eingereichte Stundenlohnzettel werden nicht anerkannt.

Stellt sich bei einer späteren Prüfungheraus, dass die im Stundenlohn berechneten Arbeiten bei den Vertragsleistungen bereits berücksichtigt sind oder zu deren Nebenleistungen gehören, so werden die Kosten trotz unterschiedlicher Anerkennung der Stundenlohnberichte nicht vergütet.

Die angegebenen Einheitspreise gelten für die Dauer der gesamten Bauzeit. Genehmigte Stundenlohnarbeiten werden einschl. aller Zuschläge und Nebenkosten verrechnet.

**06.1 Facharbeiterstunden**
Stundenlohnarbeiten durch Arbeitskräfte
auf Anordnung des AG ausführen.
Verrechnungssatz für die jeweilige
Arbeitskraft umfasst sämtliche Aufwendungen, insbesondere den tatsächlichen Lohn einschl. vermögenswirksamer
Leistungen mit den Zuschlägen für
Gemeinkosten.
Sozialkassenbeiträge, Winterbauumlage
und desgl., sowie Lohn- und Gehaltsnebenkosten und Zuschläge für Überstunden sind einzurechnen.
Zuschläge für Nacht-, Sonntags- und
Feiertagsarbeit werden gesondert
vergütet.
Facharbeiterstunden.
Menge: 25,000 h
